# Sonda geotèrmica simple

- Propietat de l'arxiu: CYPE INGENIEROS, S.A.
- Format: FIEBDC-3/2002
- Divisa: EUR
- Costos indirectes: 3.00 %
- IVA: 21.00 %

## I Instal·lacions

### IC Calefacció, climatització i A.C.S.

#### ICU Geotèrmia

**ICU010** U Sonda geotèrmica simple, per a instal·lació vertical, de 60 m de longitud i 90 mm de diàmetre, Turbo Collector "MUOVITECH", formada per tub de polietilè d'alta densitat (PE 100) de 40 mm de diàmetre, PN=16 atm i 3,7 mm de gruix, SDR11, amb microaletes en el seu interior, amb tub d'injecció, i morter preparat de bentonita i ciment.
Subministrament de sonda geotèrmica per a instal·lació vertical, de 60 m de longitud i 90 mm de diàmetre, Turbo Collector "MUOVITECH", formada per un tub de polietilè d'alta densitat (PE 100) de 40 mm de diàmetre, PN=16 atm i 3,7 mm de gruix, SDR11, amb microaletes en el seu interior, segons UNE-EN 12201-2, i un peu amb el tub doblegat en U, reforçat i sense soldadures, amb llast soldat de 12 kg i suport d'unió per a llast addicional, pes de la sonda 258 kg, temperatura de treball entre -20°C i 30°C, subministrada en rotllos, amb tub d'injecció, i morter preparat de bentonita i ciment.
Criteri d'amidament de projecte: Nombre d'unitats previstes, segons documentació gràfica de Projecte.
Criteri de mesura d'obra: Es mesurarà el nombre d'unitats realment executades segons especificacions de Projecte.

| Codi | Ut | Descripció | Rendiment | Preu | Import |
|---|---|---|---|---|---|
| mt37sgg020a | U | Sonda geotèrmica per a instal·lació vertical, de 60 m de longitud i 90 mm de diàmetre, Turbo Collector "MUOVITECH", formada per un tub de polietilè d'alta densitat (PE 100) de 40 mm de diàmetre, PN=16 atm i 3,7 mm de gruix, SDR11, amb microaletes en el seu interior, segons UNE-EN 12201-2, i un peu amb el tub doblegat en U, reforçat i sense soldadures, amb llast soldat de 12 kg i suport d'unió per a llast addicional, pes de la sonda 258 kg, temperatura de treball entre -20°C i 30°C, subministrada en rotllos. (material) | 1.000 | 643.28 | 643.28 |
| mt37sge030a | m | Tub d'injecció, de polietilè d'alta densitat (PEAD/HDPE), de 25 mm de diàmetre exterior i 2,3 mm de gruix, per a reomplert de sonda geotèrmica vertical. (material) | 62.000 | 1.24 | 76.88 |
| mt08var100a | kg | Morter preparat de bentonita i ciment, de conductivitat tèrmica mínima 2,35 W/(mK), baixa permeabilitat a l'aigua, resistent a gelades, densitat 1800 kg/m³, resistència mecànica a compressió 10 N/mm², per a injecció i reomplert de sonda geotèrmica vertical. (material) | 1080.000 | 0.70 | 756.00 |
| mo004 | h | Oficial 1ª calefactor. (mà d'obra) | 1.789 | 24.08 | 43.08 |
| mo103 | h | Ajudant calefactor. (mà d'obra) | 1.789 | 20.65 | 36.94 |
| % | % | Costos directes complementaris | 2 % | 1556.18 | 31.12 |
|  |  | Costos directes |  |  | 1587.30 |
